# Sanierung Wohnhäuser AM Tholey
Angebotsaufforderung (GAEB DA XML 3.2, DA83)
Projekt: A-05292-00
Währung: EUR
Vergabeart: Öffentliche Ausschreibung
Auftraggeber: Autobahn GmbH des Bundes, Niederlassung West (Montabaur), Autobahn GmbH-NL West, Bahnhofsplatz 1-3, 56410 Montabaur, Bahnhofsplatz 1-3, 56410 Montabaur; Vergabenummer: 265-26-7165
Erstellt mit: GXML Toolbox V3.3 R20230829, iTWO_64 V25.0.650, 21.05.2026

## 265-26-7165 Sanierung Wohnhäuser AM Tholey - Fliesenarbeiten
Datum: 21.05.2026
WaGr: 99_99_01
EP-Anteile: Lohn; Material; Geräte; Sonstige

### Abschnitt 00 Sanierung Wohnhäuser AM Tholey - Fliesenarbeiten

#### Unterabschnitt 00.00 Baustelleinrichtung

**00.00.0001 Baustelle einrichten räumen**
STLB-Bau 2025-10 000
Baustelle für sämtliche, in der Leistungsbeschreibung aufgeführten Leistungen einrichten und räumen.
Menge: 1,000 St
Leistungsbereichkatalog: 000
Kostengruppe DIN 276 2018-12: 391

**00.00.0002 Baustelleneinr. vorhalten**
*** EP-Aufgliederung gefordert
STLB-Bau 2025-10 000
Baustelleneinrichtung für sämtliche, in der Leistungsbeschreibung aufgeführten Leistungen vorhalten,
Positionsmenge = Produkt aus '1' (Vorhaltemenge)

mal '6' (Vorhaltedauer)
Menge: 6,000 StWo
Leistungsbereichkatalog: 000
DIN 276-1 2008-12: 391
Kostengruppe DIN 276 2018-12: 391

**00.00.0003 Stromerzeuger 5-10kVA aufstellen anschließen abbauen**
Stromerzeuger, Leistung über 5 bis 10 kVA,
aufstellen, betriebsfertig anschließen und abbauen.
Menge: 1,000 St
Leistungsbereichkatalog: 008
Kostengruppe DIN 276 2018-12: 313

**00.00.0004 Stromerzeuger 5-10kVA vorhalten**
Stromerzeuger, Leistung über 5 bis 10 kVA, vorhalten.
Menge: 6,000 StWo
Leistungsbereichkatalog: 008
Kostengruppe DIN 276 2018-12: 313

**00.00.0005 Bauwasseranschluss einrichten räumen**
STLB-Bau 2025-10 000
Bauwasseranschluss am Hydranten einrichten und räumen.
Menge: 1,000 St
Leistungsbereichkatalog: 000
Kostengruppe DIN 276 2018-12: 391

**00.00.0006 Bauwasseranschluss vorhalten**
*** EP-Aufgliederung gefordert
STLB-Bau 2025-10 000
Bauwasseranschluss am Hydranten zum Betrieb von Beton- oder Estrichpumpen, vorhalten,
Positionsmenge = Produkt aus '1' (Vorhaltemenge)

mal '6' (Vorhaltedauer)
Menge: 6,000 StWo
Leistungsbereichkatalog: 000
Kostengruppe DIN 276 2018-12: 391

**00.00.0007 Mobile Toilette aufstellen räumen**
STLB-Bau 2025-10 000
Mobile Toilette mit Handwaschbecken, mit Urinal, mit Seifenspender, mit Papierhandtuchhalter, mit Desinfektionsmittelspender, mit Toilettenpapierhalter, aufstellen und räumen.
Menge: 1,000 St
Leistungsbereichkatalog: 000
Kostengruppe DIN 276 2018-12: 391

**00.00.0008 Mobile Toilette vorhalten**
*** EP-Aufgliederung gefordert
STLB-Bau 2025-10 000
Mobile Toilette mit Handwaschbecken, mit Urinal, mit Seifenspender, mit Papierhandtuchhalter, mit Desinfektionsmittelspender, mit Toilettenpapierhalter, vorhalten, einschl. wöchentlicher Leerung und Reinigung,
Positionsmenge = Produkt aus '1' (Vorhaltemenge)

mal '6' (Vorhaltedauer)
Menge: 6,000 StWo
Leistungsbereichkatalog: 000
Kostengruppe DIN 276 2018-12: 391

#### Unterabschnitt 00.01 Fliesenarbeiten

**00.01.0001 Grundierung Wand, lösemittelfrei**
Grundierung zur Vorbehandlung von saugenden Untergründen wie Trockenbau, Beton, MW, Gips- und Zementputz vor Verbundabdichtungsarbeiten bzw. Fliesenbekleidung liefern und aufbringen.
Auftrag: 150-250 ml/m²
Einbauhöhe: bis 2,70 m ü. OKR
Menge: 100,000 m²

**00.01.0002 Grundierung Boden**
Grundierung zur Vorbehandlung von saugenden Untergründen am Boden wie Beton, Estrich vor Verbundabdichtungsarbeiten bzw. Fliesenbekleidung liefern und aufbringen.
Auftrag: 150-250 ml/m²
Einbauort: Bodenflächen Estrich (CT)
Menge: 62,000 m2

**00.01.0003 Nivellierausgleich, bis 5 mm**
Ausgleichs- bzw. Nivelliermasse als selbstverlaufende
Spezialzementmasse. Entfernung loser Bestandteile (z. B. Staub, Öl, Anstrich- und Mörtelreste) und Reinigung.
Haftgrund Ausgleichs- bzw. Nivelliermasse Ausführung in Teilflächen (Bestand).
Ausgleichsstärke: 5 mm, im Mittel 4mm
Druckfestigkeit: min. C25
Abrechnungshinweis: Der AN erstellt ein Messprotokoll über erforderliche Mehrstärken anhand eines Messprotokolls mit Messraster 50x50 cm und legt dieses dem AG rechtzeitig vor Beginn der Ausführung zur Prüfung und Freigabe als Grundlage seines Vergütungsanspruchs vor.
Menge: 10,000 m2

**00.01.0004 Höhenausgleich, 5-10 mm**
Ausgleichs- bzw. Nivelliermasse als selbstverlaufende
Spezialzementmasse. Entfernung loser Bestandteile (z. B. Staub, Öl, Anstrich- und Mörtelreste) und Reinigung
Haftgrund Ausgleichs- bzw. Nivelliermasse Ausführung in Teilflächen (Bestand).
Ausgleichsstärke: 5-10 mm, im Mittel 8mm
Druckfestigkeit: min. C25
Abrechnungshinweis: Der AN erstellt ein Messprotokoll über erforderliche Mehrstärken anhand eines Messprotokolls mit Messraster 50x50 cm und legt dieses dem AG rechtzeitig vor Beginn der Ausführung zur Prüfung und Freigabe als Grundlage seines Vergütungsanspruchs vor.
Menge: 20,000 m2

**00.01.0005 Abschneiden bauseitiger Estrichrandstreifen**
Nach Verlegung des Bodenbelages. Das Material geht in das Eigentum des AN über und ist zu entsorgen.
Menge: 80,000 m

**00.01.0006 Entkopplungsmatte**
Verklebung eines Spezialpolyestervlieses (Faservlies)
auf dem Heizestrich der Fußbodenheizung in
Dünnschichtbauweise zur Entkopplung und somit
Rissvermeidung auf dem gereinigten, vorbereiteten,
tragfähigen und ggf. grundierten Verlegeuntergrund
entsprechend Herstellerrichtlinien.
Menge: 62,000 m2

**00.01.0007 Verbundabdichtung Wände**
Verbundabdichtung für Nassräume als hochflexible, schnell- und reaktivabindende 2-komponenten Abdichtung/Kleber für nachfolgende Wandbekleidung aus
Fliesen liefern + herstellen. Dichtbänder in gesonderter Position. Die Abdichtung ist in einem min. 20,0 cm hohen Streifen entlang der Wandabwicklung in den WC´s und WC-Vorräumen zu erstellen, im gesamten Duschraum bis auf eine Höhe von 2,50 m.
Einbauort: Dusche + WC
Untergrund: Zementmörtel/ -putz, zementgebundene Trockenbauplatte
Anforderung: W3-I DIN 18534 in Duschen, W2-I in WC
Menge: 100,000 m2

**00.01.0008 Verbundabdichtung Boden W3-I, Duschen**
Verbundabdichtung für Nassräume als hochflexibler, schnell- und reaktivabindender 2-komponenten
Abdichtung/Kleber für nachfolgenden Bodenbelag aus
Fliesen liefern + herstellen. Dichtbänder in gesonderter Position. Die Abdichtung ist auf der gesamten Bodenfläche zu erstellen.
Einbauort: Dusche
Untergrund: Estrich (CT)
Anforderung: W3-I, DIN 18534
Menge: 22,000 m2

**00.01.0009 Verbundabdichtung Boden, W2-I**
Verbundabdichtung für Nassräume als hochflexibler,
schnell- und reaktivabindender 2-komponenten
Abdichtung/Kleber für nachfolgenden Bodenbelag aus
Fliesen liefern + herstellen. Dichtbänder in gesonderter Position. Die Abdichtung ist auf der gesamten Bodenfläche zu erstellen.
Einbauort: WC, Umkleiden
Untergrund: Estrich (CT)
Anforderung: W2-I, DIN 18534
Menge: 18,000 m2

**00.01.0010 Dichtungsbänder, - 150 mm**
Flexibles Fugendichtband zum Anschluss von Innen- und
Außenecken und zur Überbrückung von Fugen liefern
und in Verbundabdichtung der Vorposition einbauen.
Anforderung Dichtband: wasserundurchlässig, vlieskaschiert, für Nassbereiche Dusche + WC.
Breite: 150 mm
Einbauort: Wand und Boden
Menge: 63,000 m

**00.01.0011 Dichtungsbänder, Innen-/Außenecken**
Dichtungsbänder wie vor, jedoch als Innen- oder Außenecke liefern und einbauen.
Menge: 27,000 St

**00.01.0012 Abdichtung Duschrinne**
*** Pauschalposition
Verbundabdichtung an Aufstockelement der bauseitigen
Duschrinnen mit Manschetten und min. 10 cm Überlappung
liefern und anschließen.
Einbauort: Dusche Herren und Dusche Damen
Menge: 1,000 Psch

**00.01.0013 Dichtmanschetten DN 30**
Dichtmanschetten liefern und einbauen, Größe: DN 30
Menge: 4,000 St

**00.01.0014 Duschrinne einbauen / ausrichten**
*** Pauschalposition
Bauseitige Duschrinnen auf vorhanden eingebaute Aufstockelemente montieren und ausrichten.
Einbauort: Dusche Herren und Dusche Damen
Menge: 1,000 Psch

**00.01.0015 Bodenfliesen Dusche, R 11/ B**
Bodenfliesen aus keramischen Feinsteinzeug,EN 14411-Bla, unglasiert inkl. Verfugung und Mörtel im Gefälle (=Estrich) verlegen und verfugen, Verlegung in flexiblen Dünnbettmörtel.
Rutschhemmung: R11
Barfussgruppe: B
Fliesengröße: 30x60 cm
Farbe: anthrazit
Fugenmaß: 3 mm
Verfugung: basalt
Verlegung: auf Untergrund (CT) im Gefälle (Estrich)
Einbauort: Dusche Herren, Umkleide Herren, Dusche Damen, Umkleide Damen
Menge: 22,000 m²

**00.01.0016 Bodenfliesen WC R10 / A**
Bodenfliesen 30x60cm aus keramischen Feinsteinzeug, unglasiert inkl. Verfugung und Mörtelverlegen und
verfugen, Verlegung in flexiblen Dünnbettmörtel.
Rutschhemmung: R10
Barfussgruppe: A
Fliesengröße: 30x60 cm,
Farbe: anthrazit
Fugenmaß: 3 mm
Verfugung: basalt
Verlegung: auf Untergrund (CT)
Einbauort: WC, Umkleide Herren, Flur
Menge: 40,000 m²

**00.01.0017 Zulage Bodenfliesen im Gefälle**
Verlegung der vorgenannten Bodenfliesen im Gefälle, nach Plan, einschließlich Schnitte
Einbauort: Dusche
Menge: 8,000 m²

**00.01.0018 Sockelfliesen, 6x60 cm**
Sockelfliese als Hohlkehlsockel aus keramischen Feinsteinzeug, unglasiert, liefern und verlegen, passend zur vorgenannten Bodenfliese.
Fliesengröße:  6x60 cm
Farbe: anthrazit
Fugenmaß: 3 mm
Verfugung: basalt
Verlegung: stehend
Einbauort: Dusche, WCs
Menge: 80,000 m

**00.01.0019 Sockelfliesen, Innen-, Außenecken**
Sockelfliese aus keramischen Feinsteinzeug, unglasiert, wie vor, als Innen- und Außenecke liefern und verlegen.
Die Socklelfliesen sind mit Pass- oder Gehrungsschnitt
in Raumecken anzupassen. Abrechnung erfolgt nach Anzahl Innen-/Außenecke.
Menge: 48,000 St

**00.01.0020 Bodenfliesen, Verfugung Epoxidharz**
Bodenfliesen der Vorpositionen, Zulage für Mehrpreis
Verfugung mit Epoxidharz/Reaktionsharz.
Fliesengröße: 30x60 cm
Verfugung: basalt
Einbauort: Dusche, WCs
Menge: 62,000 m²

**00.01.0021 Duschrinne anarbeiten**
Bodenfliesen an Duschrinne (Bodenablauf) anarbeiten;
Duschrinne 3,06 m / 0,07 m (l/b). Einbauort: Dusche Herren
Menge: 1,000 St

**00.01.0022 Duschrinne anarbeiten**
Wie Vorposition, jedoch Duschrinne 0,90 m / 0,07 m (l/b). Einbauort: Dusche Damen
Menge: 1,000 St

**00.01.0023 Wandfliesen 30x60 cm, weiß**
Wandfliesen aus keramischen Steinzeug, glasiert liefern
und fachgerecht im Dünnbett auf der Wand ansetzen und
verfugen.
Fliesengröße: 30x60 cm
Farbe:  weiß (neutral) uni
Verfugung: dunkelgrau, antharzit
Verlegung: Verbundabdichtung bzw. geputzte Wandfläche, Vorwand aus Trockenbaukonstruktion
Wandhöhe: bis 2,50 m
Einbauort: Duschen, WCs
Menge: 60,000 m²

**00.01.0024 Wandfliesen 30x60 cm, blau**
Wie Vorposition, jedoch
Fliesengröße: 30x60 cm
Farbe: blau RAL 5007
Verfugung: dunkelgrau, antharzit
Verlegung: Verbundabdichtung bzw. geputzte Wandfläche, Vorwand aus Trockenbaukonstruktion
Wandhöhe: bis 2,50 m
Einbauort: Duschen, WCs
Menge: 40,000 m2

**00.01.0025 Wandfliesen 30x60 cm, Ablage**
Wandfliesen wie Vorposition, jedoch Verlegung horizontal in Dünnbett auf Ablage (Oberseite) Vorwandkonstruktion (Trockenbau), einschl. aller Zuschnitte.
Tiefe Ablage: bis 25 cm
Menge: 7,000 m

**00.01.0026 Wandfliesen Ablagefach**
Ausbildung eines Ablagefaches mittels Fliesen als
horizontale und vertikale Verlegung sowie Rückwand.
Rückwand 30x60 cm
Seiten 15x60 cm bzw. 15x30 cm
Jede Seite / Rückwand soll jeweils mit einer Fliese
hergestelt werden. Umrandung (Kantenschutz) in
gesonderter Position.
Verlegung in Dünnbett auf Verbundabdichtung bzw. geputzte Wandfläche / Vorwandkonstruktion (Trockenbau) einschließlich aller Zuschnitte. Fliese wie Bodenfliese aus Vorposition.
Farbe: anthrazit
Fugenmaß: 3 mm
Verfugung: dunkelgrau, antharzit
Einbauort:  Duschen
Tiefe Ablagenische: 15 cm
Menge: 3,000 St

**00.01.0027 Wandfliesen Verfugung Epoxidharz**
Wandfliesen der Vorpositionen, Zulage für Mehrpreis
Verfugung mit Epoxidharz/Reaktionsharz.
Verfugung: dunkelgrau, antharzit
Wandhöhe: bis 2,50 m
Einbauort: Duschen Herren und Damen
Menge: 100,000 m²

**00.01.0028 Wandfliesen anarbeiten, - 3 cm**
Wandfliesen an Durchdringung Wand/ Installation anarbeiten bzw. Loch schneiden.
Durchmesser: bis 3 cm
Menge: 43,000 St

**00.01.0029 Wandfliesen anarbeiten, - 15 cm**
Wandfliesen an Durchdringung Wand/ Installation
anarbeiten bzw. Loch schneiden
Durchmesser: bis 15 cm
Menge: 32,000 St

**00.01.0030 Wandfliesen anarbeiten, Einbauteile**
Wandfliesen an Einbauteile (Betätigungsplatte WC, Steckdosen etc.) anarbeiten bzw. Loch schneiden. Abmessungen: bis 20x20 cm
Menge: 10,000 St

**00.01.0031 Kantenschutz, V2A**
Eckprofil aus Edelstahl für Wandaußenecken an
Fliesenbelägen als Schutz von stark beanspruchten
Kanten. Profil gerundet, lotrecht auf senkrechte Wandkanten setzen und befestigen, zum flächenbündigen Einbau in Fliesenbekleidung.
Schenkellänge: 40x40 mm, r=25 mm
Material: Edelstahl,
Farbe/Ausführung: matt, gebürstet, geschliffen 240
Einbauort: Dusche, WCs
Einbauhöhe: bis 2,50 m
Menge: 30,000 m

**00.01.0032 Innenecken für Kantenschutz**
Zulage zu Kantenschutz für Innenecken als Quadratprofil, passend zum Kantenschutz.
Menge: 20,000 St

**00.01.0033 Fugen ausbilden, füllen**
Fuge (Anschluss- u. Bewegungsfuge) in Bodenbelag/
Wandbekleidung, Anschluss Boden/Wand mit PE -Rundschnur
und mit elastischen Fugendichtstoff auf Sanitärsilikonbasis ausbilden und füllen.
Fugenbreite: bis 10 mm
Fugentiefe: bis 10 mm
Fugenfarbe: weiß oder grau
Menge: 150,000 m

**00.01.0034 Abschlußprofil Edelstahl, Boden**
Abschlussprofil (Winkelschniene) aus Edelstahl (V4A)
liefern, zuschneiden und einbauen. Einbau im Bereich von Belagswechsel, Türleibungen etc..
Material: V4A
Höhe: 6-10 mm
Einzellängen: bis 1250 mm
Menge: 5,000 m

#### Unterabschnitt 00.02 Sonstiges

**00.02.0001 Schutzabdeckung, Malervlies**
Malervlies zum Schutz des Bodenbelags auf definierter Fläche ausbringen, Malervlies rutschhemmend, Stöße und Ränder verklebt, auf Boden ausbringen, vorhalten und nach Anweisung der BL aufnehmen und beseitigen.
Ausführung: in Flurzonen, Gängen
Menge: 62,000 m²

**00.02.0002 Fliesen, Platten abbrechen (Boden)**
Belag (Fliesen) einschl. Mörtelbett und Untergrund reinigen, abbrechen,aufnehmen und entsorgen in den
Übergangsbereichen zu Umkleiden bzw. Flur. Ausführung in Teilflächen nach Angaben des AG. Plattengröße bis 30x60 cm.
Menge: 20,000 m²

**00.02.0003 Spiegel 1,50x1,00 m (Dusche)**
Spiegel liefern und in Fliesenbekleidung integrieren.
Größe: 1,50x1,00 m. Einbauort: Dusche Herren / Reihenwaschtisch
Menge: 1,000 St

**00.02.0004 Spiegel 0,60x1,00 m (WCs)**
Spiegel liefern und in Fliesenbekleidung integrieren.
Größe: 0,60x1,00 m. Einbauort: WCs
Menge: 2,000 St

#### Unterabschnitt 00.03 Stundenlohnarbeiten

**00.03.0001 Vorarbeiter/-in sämtliche Kosten/Zuschläge**
STLB-Bau 2023-10 091
Stundenlohnarbeiten durch Vorarbeiter/-in
der Verrechnungssatz für die jeweilige Arbeitskraft umfasst sämtliche Aufwendungen wie Lohn- und Gehaltskosten, Lohn- und Gehaltsnebenkosten, Zuschläge, lohngebundene und lohnabhängige Kosten, sonstige Sozialkosten, Gemeinkosten, Wagnis und Gewinn.
Menge: 8,000 h
Leistungsbereichkatalog: 091
Kostengruppe DIN 276 2018-12: 399

**00.03.0002 Facharbeiter/-in sämtliche Kosten/Zuschläge**
STLB-Bau 2025-10 091
Stundenlohnarbeiten durch Facharbeiter/-in
der Verrechnungssatz für die jeweilige Arbeitskraft umfasst sämtliche Aufwendungen wie Lohn- und Gehaltskosten, Lohn- und Gehaltsnebenkosten, Zuschläge, lohngebundene und lohnabhängige Kosten, sonstige Sozialkosten, Gemeinkosten, Wagnis und Gewinn.
Menge: 8,000 h
Leistungsbereichkatalog: 091
Kostengruppe DIN 276 2018-12: 399

**00.03.0003 Helfer/-in sämtliche Kosten/Zuschläge**
STLB-Bau 2023-10 091
Stundenlohnarbeiten durch Helfer/-in
der Verrechnungssatz für die jeweilige Arbeitskraft umfasst sämtliche Aufwendungen wie Lohn- und Gehaltskosten, Lohn- und Gehaltsnebenkosten, Zuschläge, lohngebundene und lohnabhängige Kosten, sonstige Sozialkosten, Gemeinkosten, Wagnis und Gewinn.
Menge: 8,000 h
Leistungsbereichkatalog: 091
Kostengruppe DIN 276 2018-12: 399

**00.03.0004 Abbruchhammer**
STLB-Bau 2023-10 091
Abbruchhammer, einsetzen,
der Verrechnungssatz für die jeweilige Arbeitskraft umfasst sämtliche Aufwendungen wie Lohn- und Gehaltskosten, Lohn- und Gehaltsnebenkosten, Zuschläge, lohngebundene und lohnabhängige Kosten, sonstige Sozialkosten, Gemeinkosten, Wagnis und Gewinn,
der Verrechnungssatz für das Gerät umfasst sämtliche Aufwendungen für den Betrieb, Gemeinkosten, Wagnis und Gewinn.
Menge: 8,000 h
Leistungsbereichkatalog: 091
Kostengruppe DIN 276 2018-12: 399
